# 4 Sportanlagen-Kunstrasenaustausch 2026
Angebotsaufforderung (GAEB DA XML 3.3, DA83)
Projekt: AÖSBE260201
Währung: EUR
Eröffnung: 05.03.2026 10:15:00
Ende der Zuschlagsfrist: 07.04.2026
Erstellt mit: SOFTTECH GmbH / GXML Toolbox V3.3 R20230503, AVANTI pro 2025, 12.02.2026

## Allgemeine Hinweise
Allgemeine Hinweise
Auf vier Sportanlagen sollen die Kunstrasen erneuert werden.

1.

Sportanlage Am Krausen Bäumchen
Rellinghauserstraße 321
45136 Essen

Spielfeldgröße Großspielfeld
Netto-Spielfläche neu ca. 98,00 x 64,00 m (102,20 x  67,00 m brutto)

Tagesberichte sind bautäglich zu führen und von der Bauleitung regelmäßig zu unterzeichnen.

Die Lieferscheine der Schüttgüter sind mit Datum, Wiegescheinnummer und Nettogewicht in die Tagesberichte einzutragen und von der Bauleitung gegenzeichnen zu lassen.

Die Baustelle kann nur über die Zufahrt von der Straße Rellinghauserstraße bzw. Elbestraße angedient werden.
Die Zufahrtmöglichkeiten sind eingeschränkt. Dem Bieter wird empfohlen die Örtlichkeit vor Angebotsabgabe zu besichtigen.

Die Arbeiten sind eng mit der Bauleitung abzustimmen. Sämtliche Arbeiten sind im vorgegebenem Zeitraum  durchzuführen.

Eine Zwischenlagerung von Baustoffen auf dem Gesamtsportgelände ist eingeschränkt möglich.

Für die Lagerung und Benutzung ist eine Absprache mit der  Bauleitung (Jörn Lammers;Telefon 0201-8852212, Rene Deilmann Telefon 0201-8852341) nach Auftragserteilung erforderlich.

In die Einheitspreise ist die Transportstrecke der Materialien bis zu den Spielfeldern einzurechnen.

Ausführungstermin

Baubeginn:  13.07.2026

Fertigstellung:  24.08.2026

2.

Sportanlage Buderusstraße
Buderusstraße 20
45307 Essen

Spielfeldgröße Großspielfeld
Netto-Spielfläche neu  ca. 100 x 64 m (104 x 68m brutto)

Tagesberichte sind bautäglich zu führen und von der Bauleitung regelmäßig zu unterzeichnen.

Die Lieferscheine der Schüttgüter sind mit Datum, Wiegescheinnummer und Nettogewicht in die Tagesberichte einzutragen und von der Bauleitung gegenzeichnen zu lassen.

Die Baustelle kann nur über die Zufahrt von der Straße "Buderustraße" oder Kiwittstr.  angedient werden.
Dem Bieter wird empfohlen die Örtlichkeit vor Angebotsabgabe zu besichtigen.

Die Arbeiten sind eng mit der Bauleitung abzustimmen. Sämtliche Arbeiten sind im vorgegebenem Zeitraum zu erledigen. Nach dem Baubeginn sind die Arbeiten ohne Unterbrechung innerhalb von 4 Wochen durchzuführen.

Eine Zwischenlagerung von Baustoffen auf dem Gesamtsportgelände ist eingeschränkt möglich.

Für die Lagerung und Benutzung ist eine Absprache mit der  Bauleitung (Jörn Lammers;Telefon 0201-8852212, Rene Deilmann Telefon 0201-8852341) nach Auftragserteilung erforderlich.

In die Einheitspreise ist die Transportstrecke der Materialien bis zu den Spielfeldern einzurechnen.

Ausführungstermin

Baubeginn:  ca. 08.06.2026

Fertigstellung:  13.07.2026

3.

Sportanlage Lichtenhorst
Lichtenhorst, 45356 Essen

Spielfeldgröße Großspielfeld (im Stadion)
Netto-Spielfläche neu ca. 100 x 60 m (104,20 x 63,04 m brutto)

Tagesberichte sind bautäglich zu führen und von der Bauleitung regelmäßig zu unterzeichnen.

Die Lieferscheine der Schüttgüter sind mit Datum, Wiegescheinnummer und Nettogewicht in die Tagesberichte einzutragen und von der Bauleitung gegenzeichnen zu lassen.

Die Baustelle kann nur über die Zufahrten von der Straße "Lichtenhorst." angedient werden.
Die Zufahrtmöglichkeiten sind eingeschränkt. Dem Bieter wird empfohlen die Örtlichkeit vor Angebotsabgabe zu besichtigen.

Die Arbeiten sind eng mit der Bauleitung abzustimmen. Sämtliche Arbeiten sind im vorgegebenem Zeitraum zu erledigen. Nach dem Baubeginn sind die Arbeiten ohne Unterbrechung innerhalb von 4 Wochen durchzuführen.

Eine Zwischenlagerung von Baustoffen auf dem Gesamtsportgelände ist eingeschränkt möglich.

Für die Lagerung und Benutzung ist eine Absprache mit der  Bauleitung (Jörn Lammers;Telefon 0201-8852212, Rene Deilmann Telefon 0201-8852341) nach Auftragserteilung erforderlich.

In die Einheitspreise ist die Transportstrecke der Materialien bis zu den Spielfeldern einzurechnen.

Ausführungstermin

Baubeginn:  ca. 06.07.2026

Fertigstellung:  07.08.2026

4.

Sportanlage Im Löwental
Im Löwental 35
45239 Essen

Großspielfeld
Netto-Spielfläche neu ca. 105 x 68 m (112,6 x 72,6m brutto)

Segmentbogen
1029m²

Kleinspielfeld
Netto-Spielfläche neu ca.  68 x 33,50 m (73,35 x 36,5 brutto)

Tagesberichte sind bautäglich zu führen und von der Bauleitung regelmäßig zu unterzeichnen.

Die Lieferscheine der Schüttgüter sind mit Datum, Wiegescheinnummer und Nettogewicht in die Tagesberichte einzutragen und von der Bauleitung gegenzeichnen zu lassen.

Die Baustelle kann nur über die Zufahrt von der Straße "Im Löwental." angedient werden.
Die Zufahrtmöglichkeiten sind eingeschränkt. Dem Bieter wird empfohlen die Örtlichkeit vor Angebotsabgabe zu besichtigen.

Die Arbeiten sind eng mit der Bauleitung abzustimmen. Sämtliche Arbeiten sind im vorgegebenem Zeitraum zu erledigen. Nach dem Baubeginn sind die Arbeiten ohne Unterbrechung innerhalb von 4 Wochen durchzuführen.

Eine Zwischenlagerung von Baustoffen auf dem Gesamtsportgelände ist eingeschränkt möglich.

Für die Lagerung und Benutzung ist eine Absprache mit der  Bauleitung (Jörn Lammers;Telefon 0201-8852212, Rene Deilmann Telefon 0201-8852341) nach Auftragserteilung erforderlich.

In die Einheitspreise ist die Transportstrecke der Materialien bis zu den Spielfeldern einzurechnen.

Ausführungstermin

Baubeginn:  ca. 06.07.2026

Fertigstellung:  17.08.2026

Das Leistungsverzeichnis ist in 4 Teillose aufgeteilt, die separat abgerechnet werden. Es muss mindestens 1 Teillos angeboten werden. Es können auch mehrere oder alle Teillose angeboten werden.
Es sind die Ausführungs-/Fertigstellungsfristen zu beachten!
Der Auftraggeber behält sich eine losweise Vergabe nach den für ihn günstigsten/wirtschaftlichsten Gesichtspunkten vor.

Hinweistext Bauausführung Kunststoffrasen

1. Alle in der Ausschreibung geforderten Nachweise,
  Berechnungen etc. sind mit der Beantragung der
  Abnahme gegliedert nach
    - Hersteller,
    - Typ/Bauart,
    - Bezugsquelle,
  einzureichen. Eine produktbezogene Nutzungs-
  und Pflegeanleitung ist zum gleichen Zeitpunkt
  beizufügen.

2. Die Verfüllung des Kunststoffrasens mit dem
  Quarzsand darf erst nach Überprüfung alle Nähte
  und Freigabe durch die Bauleitung erfolgen.

3. Beim Einbau des Kunststoffrasens sind Einklebearbeiten
  des Kunstrasens  für die Bereiche der Spielfelder in den
  Einheitspreis einzukalkulieren
  Einkleben von Kunststoffgranulat in die Deckel:
  4 Stück Eckfahnenhülsen,
  4 Stück Torhülsen.

Vorbemerkungen für allgemeine technische Vorschriften der Ausschreibung von Kunststoffrasenflächen für Sportfreianlagen

Für den Aufbau und Ausführung der Kunststoffrasenflächen ist der aktuelle Stand der Technik anzuwenden, der in DIN EN 15330, DIN 18035-7 und den zusätzlichen Anforderungen der RAL Güte- und Prüfbestimmungen GZ 944 geregelt ist.

Die Nachweise über Produktidentifikation nach DIN EN 15330 Abs. 4.8 sowie über In-Situ-Prüfungen Abs. 5 werden durch die Güteüberwachung ersetzt. Die RAL Gütesicherung besteht aus dem Kunststoffrasen-Komplettsystem RAL GZ 944/1 und fünf Einzelmodulen RAL GZ 944/2 bis RAL GZ 944/6. Diese werden hiermit vertraglich vereinbart.

Für das angebotene Kunststoffrasen-Komplettsystem ist mit dem Gütezeichen GZ 944/1 zusammen mit den Gütezeichen für die Systembaumodule des

GZ 944/2 elastische Tragschicht oder Elastikschicht,
GZ 944/3 Kunststoffrasenbelag incl. Sandfüllung,
GZ 944/4 natürliche elastische Füllstoffe,
GZ 944/5 Einbau des Kunststoffrasenbelages,
GZ 944/6 Pflege
oder gleichwertig,

die Eignung sowie die Umweltverträglichkeit nachzuweisen.
Der Nachweis für die Qualitätsüberwachung richtet sich nach den allgemeinen und besonderen Prüfbestimmungen gemäß RAL-GZ 944 oder gleichwertig.

Für die Erstprüfungen und die jährliche Fremdüberwachung werden nur akkreditierte Prüflaboratorien nach DIN EN ISO 17025 und Akkreditierung durch Akkreditierungsstellen (z. B. DAkkS oder gleichwertige) mit entsprechender Registriernummer anerkannt.

Der Prüfbericht über die Typenprüfungen im Labor nach DIN EN 15330-1 und die Eignungsprüfungen nach DIN 18035-7 und der Nachweis über die Qualitätsüberwachung sind mit dem Angebot vorzulegen.

## Kunststoffrasenarbeiten
Datum: 12.02.2026
Freie Nummern: 05

### Los 01 Teillos 1-Am Krausen Bäumchen

Freie Nummern: 05

#### Titel 01.1 Kunststoffrasenarbeiten

Freie Nummern: 01

**01.1.010 Vorh. Kunststoffrasen einschl. Sandbefüllung ausbauen und entsorgen**
Vorhandenen Kunststoffrasen einschl. Sandbefüllung und Kunststoffgranulatbefüllung ausbauen, laden und fachgerecht einer Wiederverwendung / Recycling zuführen.
Der Nachweis über ein Recycling mit der Trennung der Infillmaterialien, des Altkunstrasens sowie einer Nachnutzung ist nachzuweisen.

Eingebautes Produkt: Desso Division
Produkt mit Prüfzertifikat, Baujahr ca. 2011
Ursprüngliche Sandverfüllung ca. 18 kg/m² Quarzsand
Ursprüngliche Granulatverfüllung ca. 4 kg/m² TPE Neugranulat
Ersthersteller: Desso
Menge: 6847,400 m2
Freie Nummern: 01

**01.1.020 vorh. elastische Tragschicht schneiden**
Vorh. elastische Tragschicht im Bereich der Spielfelder an beanspruchten Stellen schneiden.
Menge: 300,000 m
Freie Nummern: 01

**01.1.030 Vorh. elastische Tragschicht, Stärke 3,5 cm mit Splittanteil ausbauen**
Vorh. elastische Tragschicht, Stärke 3,5 cm, mit Splittanteil, Schnitt in der Vorposition, mit Anhaftungen vom Schotter an der Unterseite ausbauen, laden, transportieren und fachgerecht entsorgen.
Menge: 800,000 m2
Freie Nummern: 01

**01.1.040 Vorhandene elastische Tragschicht säubern**
Vorhandene elastische Tragschicht Großspielfeld, 35 mm stark, mit Splittanteil, von Verunreinigungen wie Sand- und Gummigranulatresten säubern und die Ebenflächigkeit zusammen mit der Bauleitung mit einer 4,00 m Latte örtlich kontrollieren.
Menge: 6847,400 m2
Freie Nummern: 01

**01.1.050 Vorhandene elastische Tragschicht stabilisieren**
Vorhandene elastische Tragschicht, im Bereich Großspielfeld, in den besonders stark beanspruchten Bereichen wie Torräume und Elfmeterpunkte mit PU-Bindemittel stabilisieren,
Auftragsmenge ca. 300 g/m².
Ausführung nur nach Aufforderung durch die Bauleitung.
Abrechnung nach Bearbeitungsfläche.
Menge: 3000,000 m2
Freie Nummern: 01

**01.1.060 Vorhandene Unebenheiten in der elastischen Tragschicht ausgleichen**
Vorhandene Unebenheiten in der elastischen Tragschicht Großspielfeld mit einem Quarzsand-Polyurethan-Gemisch nach örtlicher Festlegung ausgleichen.
Abrechnung nach Bearbeitungsmasse und Vorlage der
Lieferscheine zum Nachweis Materialverbrauch.
Menge: 4,500 t
Freie Nummern: 01

**01.1.070 Elastikschicht für verfüllten Kunststoffrasen Großspielfeld einbauen**
Gebundene-elastische Tragschicht für Kunststoffrasen Großspielfeld (Fußball), wasserdurchlässig auf Tragschicht ohne Bindemittel, im Ortseinbau gemäß DIN 18035-7 wie folgt einbauen.

Bindemittel: Polyurethan

Elastische Zuschlagstoffe: Elastomere in Granulat- und/oder Faserform

Mineralische Gesteinskörnung:
Widerstand gegen Frost, Kategorie F4 nach TL Gestein StB

Torsionsfestigkeit: gemäß DIN 18035-7

Kraftabbau (23 - 40 Grad C): gemäß DIN 18035-7
Fußball 55 % bis 65 %

Nenndicke: mindestens 35 mm +/- 15 %

Wasserdurchlässigkeit: Wasserinfiltrationsrate
>= 360 mm/h (>= 2 Liter Prüfflüssigkeit müssen in 5 Minuten abgeflossen sein)

Ebenheit: Stichmaße als Grenzwert bei Messpunktabstand
1 m <=  4 mm
4 m <= 10 mm

Angebotenes Produkt:

. . . . . . . . . . . . . . . . . . . . . . . . . . . .
(vom Bieter einzutragen)
'..........'

Hersteller:

. . . . . . . . . . . . . . . . . . . . . . . . . . . .
(vom Bieter einzutragen)
'........'

Eignungsprüfung (Laborprüfung) nach DIN 18035-7

Prüflabor:

. . . . . . . . . . . . . . . . . . . . . . . . . . . .
(vom Bieter einzutragen)
'..........'

DIN EN ISO/IEC 17025-Registriernummer:

. . . . . . . . . . . . . . . . . . . . . . . . . . . .
(vom Bieter einzutragen)
'..........'

Prüfzeugnisnummer:

. . . . . . . . . . . . . . . . . . . . . . . . . . . .
(vom Bieter einzutragen)
'..........'

Datum:

. . . . . . . . . . . . . . . . . . . . . . . . . . . .
(vom Bieter einzutragen)
'..........'

Qualitätsüberwachung der Elastikschicht gemäß DIN 18035-7 ist durch RAL oder gleichwertig nachzuweisen.
Gütenachweis nach RAL 944/2 (Elastikschicht)

Prüflabor:

. . . . . . . . . . . . . . . . . . . . . . . . . . . .
(vom Bieter einzutragen)
'..........'

DIN EN ISO/IEC 17025-Registriernummer:

. . . . . . . . . . . . . . . . . . . . . . . . . . . .
(vom Bieter einzutragen)
'..........'

Gütezeichennummer:

. . . . . . . . . . . . . . . . . . . . . . . . . . . .
(vom Bieter einzutragen)
'..........'

Gütezeichen gültig bis:

. . . . . . . . . . . . . . . . . . . . . . . . . . . .
(vom Bieter einzutragen)
'..........'
Menge: 800,000 m2
Freie Nummern: 01

**01.1.080 Ansatzkante reinigen**
Ansatzkante vorhandene elastische Tragschicht Großspielfeld an vorhandener Rinnen- und Kantensteineinfassung von Unkrautbewuchs reinigen.
Dauerunkräuter wie Disteln und Gehölzsämlinge sind einschl. Wurzeln zu entfernen.
Das Reinigungsgut ist zu laden und abzufahren.
Menge: 370,000 m
Freie Nummern: 01

**01.1.090 Kunststoffrasen einbauen**
Kunststoffrasen mit Sand gefüllter Polschicht gemäß DIN EN 15330-1, in Anlehnung an Typ 5, liefern und gemäß RAL - GZ 944/3 und 944/5 im Bereich Großspielfeld einbauen.

Bei der Verlegung des Kunststoffrasens ist darauf zu achten, dass die Fugenbreite zwischen den einzelnen Bahnen bzw. zwischen eingefügter Markierung und Belag maximal eine Tuftgassenbreite betragen darf.
Die Breite des Nahtsicherungsbandes muss mindestens
30 cm betragen und den Nahtbereich etc. gleichmäßig erfassen.

Vor dem Ausbringen des Kunststoffrasens ist die ET-Schicht bzw. Elastikschicht von Laub etc. zu reinigen.
Der Einheitspreis gilt einschl. der erforderlichen Nachbesandung bis zur endgültigen Füllhöhe.

Polmaterial:  gewünscht ist ein Produkt mit
  2 unterschiedlichen Garnstärken und
  Garnfunktionen

  System 1: Rasengarn
  100 % Polyethylen
  6 einzeln extrudierte Monofilamente
  ohne Fibrillierung, Faserform gerade
  Dicke: mind. 360 μm
  Garngewicht: ca. 13.000 dtex

  System 2: Stützgarn
  100 % Polyethylen-Monofilament
  4 einzeln extrudierte Monofilamente
  ohne Fibrillierung,
  Faserform gekräuselt,
  Dicke: mind. 250 μm
  Garngewicht: ca. 8.000 dtex

  Garngewicht gesamt: ca. 21.000 dtex

  Garneinsatzgewicht: min. 1.590 g/m²

Farbe:  BiColor

Trägermaterial 1:100 %PP-Bändchengewebe, UV-stabil
Trägermaterial 2:PP/PES-Glas-Stabilisierungsträger

Rückenausstattung:
  Latex- oder Polyurethan-Beschichtung,
  >/= 1.000 g/m²

Noppenschenkellänge über Grund:
  ca. 40 mm

Stichzahl:  ca. 18 Stück pro 10 cm

Teilung:  3/8"

Füllmaterial: Sandfüllung in 2 Lagen

        1. Lage:
  Quarzsand, hydroklassiert, 0,3-0,8 mm,
  ca. 23 kg/m²

        2. Lage:
  Sand
  rundkörnig
  hydroklassiert,
  0,3 - 1,25 m, ca. 8 kg/m²

Angebotenes Produkt Kunststoffrasen:

. . . . . . . . . . . . . . . . . . . . . . . . . . . .
(vom Bieter einzutragen)
'..........'

Hersteller:

. . . . . . . . . . . . . . . . . . . . . . . . . . . .
(vom Bieter einzutragen)
'..........'

Verlegung durch:

. . . . . . . . . . . . . . . . . . . . . . . . . . . .
(vom Bieter einzutragen)
'..........'

System 1: Rasengarn
Bändchendimension nach RAL GZ 944 Anlage C Tab.1 Zeile 10 oder gleichwertig

mittlere Faserdicke:

. . . . . . . . . . . . . . . . . . . . . . . . . . . .
(vom Bieter einzutragen)
'..........'

Garngewicht Einzelbändchen:

. . . . . . . . . . . . . . . . . . . . . . . . . . . .
(vom Bieter einzutragen)
'..........'

Querschnittsfläche:

. . . . . . . . . . . . . . . . . . . . . . . . . . . .
(vom Bieter einzutragen)
'..........'

Garngewicht:

. . . . . . . . . . . . . . . . . . . . . . . . . . . .
(vom Bieter einzutragen)
'..........'

System 2: Stützgarn
Bändchendimension nach RAL GZ 944 Anlage C Tab.1 Zeile 10 oder gleichwertig

mittlere Faserdicke:

. . . . . . . . . . . . . . . . . . . . . . . . . . . .
(vom Bieter einzutragen)
'..........'

Garngewicht Einzelbändchen:

. . . . . . . . . . . . . . . . . . . . . . . . . . . .
(vom Bieter einzutragen)
'..........'

Querschnittsfläche:

. . . . . . . . . . . . . . . . . . . . . . . . . . . .
(vom Bieter einzutragen)
'..........'

Garngewicht:

. . . . . . . . . . . . . . . . . . . . . . . . . . . .
(vom Bieter einzutragen)
'..........'

Zusätzliches PE/PES Glasstabilisierungsgewebe vorhanden: ja / nein

. . . . . . . . . . . . . . . . . . . . . . . . . . . .
(vom Bieter einzutragen)
'..........'

Erstmalige Eignungsprüfung nach DIN EN 15330

Prüflabor:

. . . . . . . . . . . . . . . . . . . . . . . . . . . .
(vom Bieter einzutragen)
'..........'

Prüfzeugnisnummer:

. . . . . . . . . . . . . . . . . . . . . . . . . . . .
(vom Bieter einzutragen)
'..........'

Datum:

. . . . . . . . . . . . . . . . . . . . . . . . . . . .
(vom Bieter einzutragen)
'..........'

Jährliche Gütesicherung des Kunstrasensystems ist
durch die aktuellen RAL-Gütezeichen 944/1 bis 944/5 nachzuweisen.

RAL 944/1 Gesamtsystem

Prüflabor:

. . . . . . . . . . . . . . . . . . . . . . . . . . . .
(vom Bieter einzutragen)
'..........'

Gütezeichennummer:

. . . . . . . . . . . . . . . . . . . . . . . . . . . .
(vom Bieter einzutragen)
'..........'

Gütezeichen gültig bis:

. . . . . . . . . . . . . . . . . . . . . . . . . . . .
(vom Bieter einzutragen)
'..........'

RAL 944/3 Einzelmodul Kunstrasen

Hersteller:

. . . . . . . . . . . . . . . . . . . . . . . . . . . .
(vom Bieter einzutragen)
'..........'

Prüflabor:

. . . . . . . . . . . . . . . . . . . . . . . . . . . .
(vom Bieter einzutragen)
'..........'

Gütezeichennummer:

. . . . . . . . . . . . . . . . . . . . . . . . . . . .
(vom Bieter einzutragen)
'..........'

Gütezeichen gültig bis:

. . . . . . . . . . . . . . . . . . . . . . . . . . . .
(vom Bieter einzutragen)
'..........'

RAL 944/4 Einzelmodul natürlicher elastischer Füllstoff

Produktbezeichnung:

. . . . . . . . . . . . . . . . . . . . . . . . . . . .
(vom Bieter einzutragen)
'.........'

Schüttgewicht:

. . . . . . . . . . . . . . . . . . . . . . . . . . . .
(vom Bieter einzutragen)
'.........'

Hersteller:

. . . . . . . . . . . . . . . . . . . . . . . . . . . .
(vom Bieter einzutragen)
'.........'

Prüflabor:

. . . . . . . . . . . . . . . . . . . . . . . . . . . .
(vom Bieter einzutragen)
'.........'

Gütezeichennummer:

. . . . . . . . . . . . . . . . . . . . . . . . . . . .
(vom Bieter einzutragen)
'.........'

Gütezeichen gültig bis:

. . . . . . . . . . . . . . . . . . . . . . . . . . . .
(vom Bieter einzutragen)
'.........'

RAL 944/5 Einzelmodul Verlegung

Verlegebetrieb:

. . . . . . . . . . . . . . . . . . . . . . . . . . . .
(vom Bieter einzutragen)
'..........'

Prüflabor:

. . . . . . . . . . . . . . . . . . . . . . . . . . . .
(vom Bieter einzutragen)
'..........'

Gütezeichennummer:

. . . . . . . . . . . . . . . . . . . . . . . . . . . .
(vom Bieter einzutragen)
'..........'

Gütezeichen gültig bis:

. . . . . . . . . . . . . . . . . . . . . . . . . . . .
(vom Bieter einzutragen)
'...........'
Menge: 6847,400 m2
Freie Nummern: 01

**01.1.100 Linierung Großspielfeld**
Linierung für Großspielfeld gemäß den Vorschriften des DFB fachgerecht einmessen und in den Kunststoffrasenbelag einarbeiten.
Die Linierung an den Stirnseiten ist einzutuften, die übrigen Linien sind dauerhaft einzukleben.
Elfmeterpunkt eingetuftet in 1,50 x 1,50 m Kunstrasenstück.
Material: entsprechend dem Gesamtbelag.
Farbe:  weiß.
Breite:  12 cm.
Menge: 730,000 m
Freie Nummern: 01

**01.1.110 Markierung Jugendfußball auf Großspielfeld**
Zusätzliche Markierung auf dem Großspielfeld nach Herstellervorschrift durchführen.
Gestrichelte Linien werden durchgehend gemessen.
Kurze Striche unter 100 cm werden mit je 100 cm gemessen. Der Einheitspreis gilt einschl. der erforderlichen Einmessung.

Material:  wie Position Kunststoffrasen.

Art der Markierung: Jugendfußball gemäß den Vorschriften des DFB fachgerecht
  einmessen und in den Belag eingetuftet und teilweise eingeklebt.

Farbe:  blau.

Linienbreite:  5 cm.
Menge: 20,000 m
Freie Nummern: 01

**01.1.120 Alphasand als Reservematerial**
Alphasand als Reservematerial, in Säcken verpackt, in Abstimmung mit der Bauleitung zum Bauhof
Hallostr. 50; 45141 Essen liefern und gegen Quittung abladen.
Zusammensetzung: wie Pos. Kunststoffrasen.
Anforderungen: wie Pos. Kunststoffrasen.
Korngröße: wie Pos. Kunststoffrasen.
Menge: 500,000 kg
Freie Nummern: 01

**01.1.130 Quarzsand als Reservematerial**
Quarzsand als Reservematerial in Abstimmung mit
der Bauleitung in Säcken zu je 25 kg frei Bauhof
Hallostr. 50; 45141 Essen liefern, gegen Quittung abladen und innerhalb des Bauhofs transportieren.
Transportweg: bis 500 m.
Zusammensetzung: wie Pos. Kunststoffrasen.
Anforderungen: wie Pos. Kunststoffrasen.
Korngröße: wie Pos. Kunststoffrasen.
Menge: 500,000 kg
Freie Nummern: 01

**01.1.140 Fußballtor (5,00*2,00 m) aus Aluminium liefern und aufstellen**
Jugend-Fußballtor aus Aluminium,
freistehend, TÜV geprüft mit TÜV-Zertifikat
Größe der Tore 5,00m x 2,00m mit ovalem
Bodenrahmen 1,50m
obere Ausladung: 0,80m
untere Ausladung: 1,50m
In einem Stück verschweißt. Netzbügel 60 x mind 3 mm.
Mit eingefräster Netzaufhängung im Tor- und Bodenrahmen, Netzhaken 6mm
Torbügel in den Tor- und Bodenrahmen eingelassen, Tragegriffe,
Verstärkerprofile über die Eckpunkte.
Bodenrahmen mit seitlichen Tragegriffen.
Einzelgewichte mit einem Gesamtgewicht von 160 kg zur festen Montage am hinteren Bodenrahmen und 4 Stück vollausgeschäumte Lufträder je Tor.
Ausführung als vollausgeschäumte Räder.
Jugendtor der Breite nach fahrbar.
Jugendtornetze aus Polypropylen 4 mm
Farbe: weiß
liefern, aufstellen.
Angebotenes Produkt

...................................
vom Bieter einzutragen.
'..........'
Menge: 2,000 St
Freie Nummern: 01

**01.1.150 Fußballtor (7,32 x 2,44 m) aus Aluminium**
Fußballtor (7,32 x 2,44 m) aus Aluminium
für die Montage in Bodenhülsen,
mit Netzbügel oben (keine Netzstangen!),
Torrahmen mit verschweißten Gehrungen.
Profil : 100 x 120 mm
Wandstärke: 2,5 mm
Farbe: weiß.

Mit Sicherheits-Netzaufhängung TÜV-Zertifikat und
GS-Zeichen nach DIN 748 einschließlich:
passender Abdichtungsmanschetten für die Pfosten
zur Verhinderung des Eindringens von Feinpartikeln
zwischen Bodenhülse und Torpfosten.
Material: Aluminium, ca. 8 mm stark,
 in den Torpfosten eingelassen.

Einschließlich Bodenrahmen aus Aluminium,
aus Quadratprofil mit abgerundeten Kanten,
in einem Stück verschweißt.

Ausladung verstellbar von 1,50 bis 2,00 m, hochklappbar.
Gelenkstück in den Pfosten eingearbeitet,
mit integrierter Sicherheits-Netzaufhängung im Profil.

Kunststoffummanteltes Stahlseil zur Netzbefestigung
einschl. aller Befestigungs-Kleinteile, passend zum
Bodenrahmen.

Einschließlich:
Fußballtornetz aus Polypropylen 4 mm
Maße: passend zu dem beschriebenen Tor,
Farbe: nach Wunsch des Vereins - Abstimmung vor
Bestellung!

Liefern und in vorhandene Hülsen einbauen.
Angebotenes Produkt

...................................
vom Bieter einzutragen.
'..........'
Menge: 2,000 St
Freie Nummern: 01

#### Titel 01.2 Stundenlohnarbeiten

Freie Nummern: 01

*Hinweis: Anmerkungen*
In den nachfolgend genannten Positionen Stundenlohnarbeiten sind sämtliche Aufwendungen für Einsatz, Betriebs- und Gerätevorhaltekosten und die Kosten für das Bedienungspersonal enthalten.

Abgerechnet wird nach den tatsächlich geleisteten
Arbeits- bzw. Einsatzstunden.

Stundenlohnarbeiten dürfen nur auf Anordnung des
Auftraggebers durchgeführt werden. Nachweise über
Stundenlohnarbeiten sind spätestens am darauffolgenden
Tage der Bauleitung in zweifacher Ausfertigung zur
Anerkennung vorzulegen.

Auf den Stundenlohnzettel hat der Auftragnehmer die
Leistungen der einzelnen Arbeiter getrennt nach
Berufsgruppen gesondert aufzuführen. Stellt sich bei
der Rechnungsprüfung oder bei der späteren Nachprüfung heraus, dass die im Stundenlohn abgerechnete Leistung bereits zu anderen Vertragsleistungen gehört, so werden die Stundenlohnarbeiten nicht vergütet, auch wenn die Stundenlohnzettel schriftlich anerkannt worden sind.

**01.2.010 Facharbeiter**
Facharbeiter für Sonderarbeiten nach Angabe der Bauleitung.
Menge: 5,000 h
Freie Nummern: 01

**01.2.020 Arbeiter**
Arbeiter für Sonderarbeiten wie vor.
Menge: 5,000 h
Freie Nummern: 01

**01.2.030 Radlader einschl. Fahrer**
Radlader einschl. Fahrer, über 18 bis 37 KW,
für Sonderarbeiten wie vor.
Menge: 5,000 h
Freie Nummern: 01

**01.2.040 LKW einschl. Fahrer**
LKW einschl. Fahrer, Nutzlast über 5 bis 8 t für Sonderarbeiten wie vor.
Menge: 5,000 h
Freie Nummern: 01

### Los 02 Teillos 2-Großspielfeld Buderusstraße

Freie Nummern: 05

#### Titel 02.1 Kunststoffrasenarbeiten

Freie Nummern: 02

**02.1.010 Vorh. Kunststoffrasen einschl. Sandbefüllung ausbauen und entsorgen**
Vorhandenen Kunststoffrasen einschl. Sandbefüllung
Kunststoffgranulatbefüllung ausbauen, laden und fachgerecht einer Wiederverwendung / Recycling zuführen.Der Nachweis über ein Recycling mit der Trennung der Infillmaterialien, des Altkunstrasens sowie einer Nachnutzung ist nachzuweisen.

Eingebautes Produkt:
Polytan Liga Turf RS+ 3/8
Produkt mit Prüfzertifikat, Baujahr ca. 2011

Ursprüngliche Sandverfüllung:
ca. 18 kg/m² Quarzsand

Ersthersteller: Polytan
Menge: 7072,000 m2
Freie Nummern: 01

**02.1.020 vorh. elastische Tragschicht schneiden**
Vorh. elastische Tragschicht im Bereich des Großspielfeld an beanspruchten Stellen schneiden.
Menge: 210,000 m
Freie Nummern: 01

**02.1.030 Vorh. elastische Tragschicht, Stärke 3,5 cm mit Splittanteil ausbauen**
Vorh. elastische Tragschicht, Stärke 3,5 cm, mit Splittanteil, Schnitt in der Vorposition, mit Anhaftungen vom Schotter an der Unterseite ausbauen, laden, transportieren und fachgerecht entsorgen.
Menge: 800,000 m2
Freie Nummern: 01

**02.1.040 Vorhandene elastische Tragschicht säubern**
Vorhandene elastische Tragschicht Großspielfeld, 35 mm stark, mit Splittanteil, von Verunreinigungen wie Sand- und Gummigranulatresten säubern und die Ebenflächigkeit zusammen mit der Bauleitung mit einer 4,00 m Latte örtlich kontrollieren.
Menge: 7072,000 m2
Freie Nummern: 01

**02.1.050 Vorhandene elastische Tragschicht stabilisieren**
Vorhandene elastische Tragschicht, im Bereich Großspielfeld, in den besonders stark beanspruchten Bereichen wie Torräume und Elfmeterpunkte mit PU-Bindemittel stabilisieren,
Auftragsmenge ca. 300 g/m².
Ausführung nur nach Aufforderung durch die Bauleitung.
Abrechnung nach Bearbeitungsfläche.
Menge: 3000,000 m2
Freie Nummern: 01

**02.1.060 Vorhandene Unebenheiten in der elastischen Tragschicht ausgleichen**
Vorhandene Unebenheiten in der elastischen Tragschicht Großspielfeld mit einem Quarzsand-Polyurethan-Gemisch nach örtlicher Festlegung ausgleichen.
Abrechnung nach Bearbeitungsmasse und Vorlage der
Lieferscheine zum Nachweis Materialverbrauch.
Menge: 4,500 t
Freie Nummern: 01

**02.1.070 Elastikschicht für verfüllten Kunststoffrasen Großspielfeld einbauen**
Gebundene-elastische Tragschicht für Kunststoffrasen Großspielfeld (Fußball), wasserdurchlässig auf Tragschicht ohne Bindemittel, im Ortseinbau gemäß DIN 18035-7 wie folgt einbauen.

Bindemittel: Polyurethan

Elastische Zuschlagstoffe: Elastomere in Granulat- und/oder Faserform

Mineralische Gesteinskörnung:
Widerstand gegen Frost, Kategorie F4 nach TL Gestein StB

Torsionsfestigkeit: gemäß DIN 18035-7

Kraftabbau (23 - 40 Grad C): gemäß DIN 18035-7
Fußball 55 % bis 65 %

Nenndicke: mindestens 35 mm +/- 15 %

Wasserdurchlässigkeit: Wasserinfiltrationsrate
>= 360 mm/h (>= 2 Liter Prüfflüssigkeit müssen in 5 Minuten abgeflossen sein)

Ebenheit: Stichmaße als Grenzwert bei Messpunktabstand
1 m <=  4 mm
4 m <= 10 mm

Angebotenes Produkt:

. . . . . . . . . . . . . . . . . . . . . . . . . . . .
(vom Bieter einzutragen)
'..........'

Hersteller:

. . . . . . . . . . . . . . . . . . . . . . . . . . . .
(vom Bieter einzutragen)
'..........'

Eignungsprüfung (Laborprüfung) nach DIN 18035-7

Prüflabor:

. . . . . . . . . . . . . . . . . . . . . . . . . . . .
(vom Bieter einzutragen)
'..........'

DIN EN ISO/IEC 17025-Registriernummer:

. . . . . . . . . . . . . . . . . . . . . . . . . . . .
(vom Bieter einzutragen)
'..........'

Prüfzeugnisnummer:

. . . . . . . . . . . . . . . . . . . . . . . . . . . .
(vom Bieter einzutragen)
'..........'

Datum:

. . . . . . . . . . . . . . . . . . . . . . . . . . . .
(vom Bieter einzutragen)
'..........'

Qualitätsüberwachung der Elastikschicht gemäß DIN 18035-7 ist durch RAL oder gleichwertig nachzuweisen.
Gütenachweis nach RAL 944/2 (Elastikschicht)

Prüflabor:

. . . . . . . . . . . . . . . . . . . . . . . . . . . .
(vom Bieter einzutragen)
'..........'

DIN EN ISO/IEC 17025-Registriernummer:

. . . . . . . . . . . . . . . . . . . . . . . . . . . .
(vom Bieter einzutragen)
'..........'

Gütezeichennummer:

. . . . . . . . . . . . . . . . . . . . . . . . . . . .
(vom Bieter einzutragen)
'..........'

Gütezeichen gültig bis:

. . . . . . . . . . . . . . . . . . . . . . . . . . . .
(vom Bieter einzutragen)
'..........'
Menge: 600,000 m2
Freie Nummern: 01

**02.1.080 Ansatzkante reinigen**
Ansatzkante vorhandene elastische Tragschicht Großspielfeld an vorhandener Rinnen- und Kantensteineinfassung von Unkrautbewuchs reinigen.
Dauerunkräuter wie Disteln und Gehölzsämlinge sind einschl. Wurzeln zu entfernen.
Das Reinigungsgut ist zu laden und abzufahren.
Menge: 370,000 m
Freie Nummern: 01

**02.1.090 Kunststoffrasen einbauen**
Kunststoffrasen mit Sand gefüllter Polschicht gemäß DIN EN 15330-1, in Anlehnung an Typ 5, liefern und gemäß RAL - GZ 944/3 und 944/5 im Bereich Großspielfeld einbauen.

Bei der Verlegung des Kunststoffrasens ist darauf zu achten, dass die Fugenbreite zwischen den einzelnen Bahnen bzw. zwischen eingefügter Markierung und Belag maximal eine Tuftgassenbreite betragen darf.
Die Breite des Nahtsicherungsbandes muss mindestens
30 cm betragen und den Nahtbereich etc. gleichmäßig erfassen.

Vor dem Ausbringen des Kunststoffrasens ist die ET-Schicht bzw. Elastikschicht von Laub etc. zu reinigen.
Der Einheitspreis gilt einschl. der erforderlichen Nachbesandung bis zur endgültigen Füllhöhe.

Polmaterial:  gewünscht ist ein Produkt mit
  2 unterschiedlichen Garnstärken und
  Garnfunktionen

  System 1: Rasengarn
  100 % Polyethylen
  6 einzeln extrudierte Monofilamente
  ohne Fibrillierung, Faserform gerade
  Dicke: mind. 360 μm
  Garngewicht: ca. 13.000 dtex

  System 2: Stützgarn
  100 % Polyethylen-Monofilament
  4 einzeln extrudierte Monofilamente
  ohne Fibrillierung,
  Faserform gekräuselt,
  Dicke: mind. 250 μm
  Garngewicht: ca. 8.000 dtex

  Garngewicht gesamt: ca. 21.000 dtex

  Garneinsatzgewicht: min. 1.590 g/m²

Farbe:  BiColor

Trägermaterial 1:100 %PP-Bändchengewebe, UV-stabil
Trägermaterial 2:PP/PES-Glas-Stabilisierungsträger

Rückenausstattung:
  Latex- oder Polyurethan-Beschichtung,
  >/= 1.000 g/m²

Noppenschenkellänge über Grund:
  ca. 40 mm

Stichzahl:  ca. 18 Stück pro 10 cm

Teilung:  3/8"

Füllmaterial: Sandfüllung in 2 Lagen

        1. Lage:
  Quarzsand, hydroklassiert, 0,3-0,8 mm,
  ca. 23 kg/m²

        2. Lage:
  Sand
  rundkörnig
  hydroklassiert,
  0,3 - 1,25 m, ca. 8 kg/m²

Angebotenes Produkt Kunststoffrasen:

. . . . . . . . . . . . . . . . . . . . . . . . . . . .
(vom Bieter einzutragen)
'..........'

Hersteller:

. . . . . . . . . . . . . . . . . . . . . . . . . . . .
(vom Bieter einzutragen)
'..........'

Verlegung durch:

. . . . . . . . . . . . . . . . . . . . . . . . . . . .
(vom Bieter einzutragen)
'..........'

System 1: Rasengarn
Bändchendimension nach RAL GZ 944 Anlage C Tab.1 Zeile 10 oder gleichwertig

mittlere Faserdicke:

. . . . . . . . . . . . . . . . . . . . . . . . . . . .
(vom Bieter einzutragen)
'..........'

Garngewicht Einzelbändchen:

. . . . . . . . . . . . . . . . . . . . . . . . . . . .
(vom Bieter einzutragen)
'..........'

Querschnittsfläche:

. . . . . . . . . . . . . . . . . . . . . . . . . . . .
(vom Bieter einzutragen)
'..........'

Garngewicht:

. . . . . . . . . . . . . . . . . . . . . . . . . . . .
(vom Bieter einzutragen)
'..........'

System 2: Stützgarn
Bändchendimension nach RAL GZ 944 Anlage C Tab.1 Zeile 10 oder gleichwertig

mittlere Faserdicke:

. . . . . . . . . . . . . . . . . . . . . . . . . . . .
(vom Bieter einzutragen)
'..........'

Garngewicht Einzelbändchen:

. . . . . . . . . . . . . . . . . . . . . . . . . . . .
(vom Bieter einzutragen)
'..........'

Querschnittsfläche:

. . . . . . . . . . . . . . . . . . . . . . . . . . . .
(vom Bieter einzutragen)
'..........'

Garngewicht:

. . . . . . . . . . . . . . . . . . . . . . . . . . . .
(vom Bieter einzutragen)
'..........'

Zusätzliches PE/PES Glasstabilisierungsgewebe vorhanden: ja / nein

. . . . . . . . . . . . . . . . . . . . . . . . . . . .
(vom Bieter einzutragen)
'..........'

Erstmalige Eignungsprüfung nach DIN EN 15330

Prüflabor:

. . . . . . . . . . . . . . . . . . . . . . . . . . . .
(vom Bieter einzutragen)
'..........'

Prüfzeugnisnummer:

. . . . . . . . . . . . . . . . . . . . . . . . . . . .
(vom Bieter einzutragen)
'..........'

Datum:

. . . . . . . . . . . . . . . . . . . . . . . . . . . .
(vom Bieter einzutragen)
'..........'

Jährliche Gütesicherung des Kunstrasensystems ist
durch die aktuellen RAL-Gütezeichen 944/1 bis 944/5 nachzuweisen.

RAL 944/1 Gesamtsystem

Prüflabor:

. . . . . . . . . . . . . . . . . . . . . . . . . . . .
(vom Bieter einzutragen)
'..........'

Gütezeichennummer:

. . . . . . . . . . . . . . . . . . . . . . . . . . . .
(vom Bieter einzutragen)
'..........'

Gütezeichen gültig bis:

. . . . . . . . . . . . . . . . . . . . . . . . . . . .
(vom Bieter einzutragen)
'..........'

RAL 944/3 Einzelmodul Kunstrasen

Hersteller:

. . . . . . . . . . . . . . . . . . . . . . . . . . . .
(vom Bieter einzutragen)
'..........'

Prüflabor:

. . . . . . . . . . . . . . . . . . . . . . . . . . . .
(vom Bieter einzutragen)
'..........'

Gütezeichennummer:

. . . . . . . . . . . . . . . . . . . . . . . . . . . .
(vom Bieter einzutragen)
'..........'

Gütezeichen gültig bis:

. . . . . . . . . . . . . . . . . . . . . . . . . . . .
(vom Bieter einzutragen)
'..........'

RAL 944/4 Einzelmodul natürlicher elastischer Füllstoff

Produktbezeichnung:

. . . . . . . . . . . . . . . . . . . . . . . . . . . .
(vom Bieter einzutragen)
'.........'

Schüttgewicht:

. . . . . . . . . . . . . . . . . . . . . . . . . . . .
(vom Bieter einzutragen)
'.........'

Hersteller:

. . . . . . . . . . . . . . . . . . . . . . . . . . . .
(vom Bieter einzutragen)
'.........'

Prüflabor:

. . . . . . . . . . . . . . . . . . . . . . . . . . . .
(vom Bieter einzutragen)
'.........'

Gütezeichennummer:

. . . . . . . . . . . . . . . . . . . . . . . . . . . .
(vom Bieter einzutragen)
'.........'

Gütezeichen gültig bis:

. . . . . . . . . . . . . . . . . . . . . . . . . . . .
(vom Bieter einzutragen)
'.........'

RAL 944/5 Einzelmodul Verlegung

Verlegebetrieb:

. . . . . . . . . . . . . . . . . . . . . . . . . . . .
(vom Bieter einzutragen)
'..........'

Prüflabor:

. . . . . . . . . . . . . . . . . . . . . . . . . . . .
(vom Bieter einzutragen)
'..........'

Gütezeichennummer:

. . . . . . . . . . . . . . . . . . . . . . . . . . . .
(vom Bieter einzutragen)
'..........'

Gütezeichen gültig bis:

. . . . . . . . . . . . . . . . . . . . . . . . . . . .
(vom Bieter einzutragen)
'..........'
Menge: 7072,000 m2
Freie Nummern: 01

**02.1.100 Linierung Großspielfeld**
Linierung für Großspielfeld gemäß den Vorschriften des DFB fachgerecht einmessen und in den Kunststoffrasenbelag einarbeiten.
Die Linierung an den Stirnseiten ist einzutuften, die übrigen Linien sind dauerhaft einzukleben.
Elfmeterpunkt eingetuftet in 1,50 x 1,50 m Kunstrasenstück.
Material: entsprechend dem Gesamtbelag.
Farbe:  weiß.
Breite:  12 cm.
Menge: 700,000 m
Freie Nummern: 01

**02.1.110 Markierung Jugendfußball auf Großspielfeld**
Zusätzliche Markierung auf dem Großspielfeld nach Herstellervorschrift durchführen.
Gestrichelte Linien werden durchgehend gemessen.
Kurze Striche unter 100 cm werden mit je 100 cm gemessen. Der Einheitspreis gilt einschl. der erforderlichen Einmessung.

Material:  wie Position Kunststoffrasen.

Art der Markierung: Jugendfußball gemäß den Vorschriften des DFB fachgerecht
  einmessen und in den Belag eingetuftet und teilweise eingeklebt.

Farbe:  blau.

Linienbreite:  5 cm.
Menge: 40,000 m
Freie Nummern: 01

**02.1.120 Alphasand als Reservemateria**
Alphasand als Reservematerial, in Säcken verpackt, in Abstimmung mit der Bauleitung zum Bauhof
Hallostr. 50; 45141 Essen liefern und gegen Quittung abladen.
Zusammensetzung: wie Pos. Kunststoffrasen.
Anforderungen: wie Pos. Kunststoffrasen.
Korngröße: wie Pos. Kunststoffrasen.
Menge: 500,000 kg
Freie Nummern: 01

**02.1.130 Quarzsand als Reservematerial**
Quarzsand als Reservematerial in Abstimmung mit
der Bauleitung in Säcken zu je 25 kg frei Bauhof
Hallostr. 50; 45141 Essen liefern, gegen Quittung abladen und innerhalb des Bauhofs transportieren.
Transportweg: bis 500 m.
Zusammensetzung: wie Pos. Kunststoffrasen.
Anforderungen: wie Pos. Kunststoffrasen.
Korngröße: wie Pos. Kunststoffrasen.
Menge: 500,000 kg
Freie Nummern: 01

**02.1.140 Fußballtor (5,00*2,00 m) aus Aluminium liefern und aufstellen**
Jugend-Fußballtor aus Aluminium,
freistehend, TÜV geprüft mit TÜV-Zertifikat
Größe der Tore 5,00m x 2,00m mit ovalem
Bodenrahmen 1,50m
obere Ausladung: 0,80m
untere Ausladung: 1,50m
In einem Stück verschweißt. Netzbügel 60 x mind 3 mm.
Mit eingefräster Netzaufhängung im Tor- und Bodenrahmen, Netzhaken 6mm
Torbügel in den Tor- und Bodenrahmen eingelassen, Tragegriffe,
Verstärkerprofile über die Eckpunkte.
Bodenrahmen mit seitlichen Tragegriffen.
Einzelgewichte mit einem Gesamtgewicht von 160 kg zur festen Montage am hinteren Bodenrahmen und 4 Stück vollausgeschäumte Lufträder je Tor.
Ausführung als vollausgeschäumte Räder.
Jugendtor der Breite nach fahrbar.
Jugendtornetze aus Polypropylen 4 mm
Farbe: weiß
liefern, aufstellen:
Angebotenes Produkt

..................................
vom Bieter einzutragen.
'..........'
Menge: 2,000 St
Freie Nummern: 01

**02.1.150 Fußballtor (7,32 x 2,44 m) aus Aluminium**
Fußballtor (7,32 x 2,44 m) aus Aluminium
für die Montage in Bodenhülsen,
mit Netzbügel oben (keine Netzstangen!),
Torrahmen mit verschweißten Gehrungen.
Profil : 100 x 120 mm
Wandstärke: 2,5 mm
Farbe: weiß.

Mit Sicherheits-Netzaufhängung TÜV-Zertifikat und
GS-Zeichen nach DIN 748 einschließlich:
passender Abdichtungsmanschetten für die Pfosten
zur Verhinderung des Eindringens von Feinpartikeln
zwischen Bodenhülse und Torpfosten.
Material: Aluminium, ca. 8 mm stark,
 in den Torpfosten eingelassen.

Einschließlich Bodenrahmen aus Aluminium,
aus Quadratprofil mit abgerundeten Kanten,
in einem Stück verschweißt.

Ausladung verstellbar von 1,50 bis 2,00 m, hochklappbar.
Gelenkstück in den Pfosten eingearbeitet,
mit integrierter Sicherheits-Netzaufhängung im Profil.

Kunststoffummanteltes Stahlseil zur Netzbefestigung
einschl. aller Befestigungs-Kleinteile, passend zum
Bodenrahmen.

Einschließlich:
Fußballtornetz aus Polypropylen 4 mm
Maße: passend zu dem beschriebenen Tor,
Farbe: nach Wunsch des Vereins - Abstimmung vor
Bestellung!

Liefern und in vorhandene Hülsen einbauen.
Angebotenes Produkt

..................................
vom Bieter einzutragen.
'..........'
Menge: 2,000 St
Freie Nummern: 01

#### Titel 02.2 Stundenlohnarbeiten

Freie Nummern: 01

*Hinweis: Anmerkungen*
In den nachfolgend genannten Positionen Stundenlohnarbeiten sind sämtliche Aufwendungen für Einsatz, Betriebs- und Gerätevorhaltekosten und die Kosten für das Bedienungspersonal enthalten.

Abgerechnet wird nach den tatsächlich geleisteten
Arbeits- bzw. Einsatzstunden.

Stundenlohnarbeiten dürfen nur auf Anordnung des
Auftraggebers durchgeführt werden. Nachweise über
Stundenlohnarbeiten sind spätestens am darauffolgenden
Tage der Bauleitung in zweifacher Ausfertigung zur
Anerkennung vorzulegen.

Auf den Stundenlohnzettel hat der Auftragnehmer die
Leistungen der einzelnen Arbeiter getrennt nach
Berufsgruppen gesondert aufzuführen. Stellt sich bei
der Rechnungsprüfung oder bei der späteren Nachprüfung heraus, dass die im Stundenlohn abgerechnete Leistung bereits zu anderen Vertragsleistungen gehört, so werden die Stundenlohnarbeiten nicht vergütet, auch wenn die Stundenlohnzettel schriftlich anerkannt worden sind.

**02.2.010 Facharbeiter**
Facharbeiter für Sonderarbeiten nach Angabe der Bauleitung.
Menge: 5,000 h
Freie Nummern: 01

**02.2.020 Arbeiter**
Arbeiter für Sonderarbeiten wie vor.
Menge: 5,000 h
Freie Nummern: 01

**02.2.030 Radlader einschl. Fahrer**
Radlader einschl. Fahrer, über 18 bis 37 KW,
für Sonderarbeiten wie vor.
Menge: 5,000 h
Freie Nummern: 01

**02.2.040 LKW einschl. Fahrer**
LKW einschl. Fahrer, Nutzlast über 5 bis 8 t für Sonderarbeiten wie vor.
Menge: 5,000 h
Freie Nummern: 01

### Los 03 Teillos 3-Großspielfeld Lichtenhorst

Freie Nummern: 05

#### Titel 03.1 Kunststoffrasenarbeiten

Freie Nummern: 03

**03.1.010 Vorh. Kunststoffrasen einschl. Sandbefüllung ausbauen und entsorgen**
Vorhandenen Kunststoffrasen einschl. Sandbefüllung und Kunststoffgranulatbefüllung ausbauen, laden und fachgerecht einer Wiederverwendung / Recycling zuführen.
Der Nachweis über ein Recycling mit der Trennung der Infillmaterialien, des Altkunstrasens sowie einer Nachnutzung ist nachzuweisen.

Vorhandenen Kunststoffrasen einschl. Sandbefüllung und Kunststoffgranulatbefüllung ausbauen, laden und fachgerecht entsorgen.
Eingebautes Produkt: Polytan gekräuselt S/G verf.  Polytan Monotex 3/8
Produkt mit Prüfzertifikat, Baujahr ca. 2009
Ersthersteller: Polytan
Menge: 6568,768 m2
Freie Nummern: 01

**03.1.020 vorh. elastische Tragschicht schneiden**
Vorh. elastische Tragschicht im Bereich der Spielfelder an beanspruchten Stellen schneiden.
Menge: 210,000 m
Freie Nummern: 01

**03.1.030 Vorh. elastische Tragschicht, Stärke 3,5 cm mit Splittanteil ausbauen**
Vorh. elastische Tragschicht, Stärke 3,5 cm, mit Splittanteil, Schnitt in der Vorposition, mit Anhaftungen vom Schotter an der Unterseite ausbauen, laden, transportieren und fachgerecht entsorgen.
Menge: 800,000 m2
Freie Nummern: 01

**03.1.040 Vorhandene elastische Tragschicht säubern**
Vorhandene elastische Tragschicht Großspielfeld, 35 mm stark, mit Splittanteil, von Verunreinigungen wie Sand- und Gummigranulatresten säubern und die Ebenflächigkeit zusammen mit der Bauleitung mit einer 4,00 m Latte örtlich kontrollieren.
Menge: 6568,768 m2
Freie Nummern: 01

**03.1.050 Vorhandene elastische Tragschicht stabilisieren**
Vorhandene elastische Tragschicht, im Bereich Großspielfeld, in den besonders stark beanspruchten Bereichen wie Torräume und Elfmeterpunkte mit PU-Bindemittel stabilisieren,
Auftragsmenge ca. 300 g/m².
Ausführung nur nach Aufforderung durch die Bauleitung.
Abrechnung nach Bearbeitungsfläche.
Menge: 3000,000 m2
Freie Nummern: 01

**03.1.060 Vorhandene Unebenheiten in der elastischen Tragschicht ausgleichen**
Vorhandene Unebenheiten in der elastischen Tragschicht Großspielfeld mit einem Quarzsand-Polyurethan-Gemisch nach örtlicher Festlegung ausgleichen.
Abrechnung nach Bearbeitungsmasse und Vorlage der
Lieferscheine zum Nachweis Materialverbrauch.
Menge: 4,500 t
Freie Nummern: 01

**03.1.070 Elastikschicht für verfüllten Kunststoffrasen Großspielfeld einbauen**
Gebundene-elastische Tragschicht für Kunststoffrasen Großspielfeld (Fußball), wasserdurchlässig auf Tragschicht ohne Bindemittel, im Ortseinbau gemäß DIN 18035-7 wie folgt einbauen.

Bindemittel: Polyurethan

Elastische Zuschlagstoffe: Elastomere in Granulat- und/oder Faserform

Mineralische Gesteinskörnung:
Widerstand gegen Frost, Kategorie F4 nach TL Gestein StB

Torsionsfestigkeit: gemäß DIN 18035-7

Kraftabbau (23 - 40 Grad C): gemäß DIN 18035-7
Fußball 55 % bis 65 %

Nenndicke: mindestens 35 mm +/- 15 %

Wasserdurchlässigkeit: Wasserinfiltrationsrate
>= 360 mm/h (>= 2 Liter Prüfflüssigkeit müssen in 5 Minuten abgeflossen sein)

Ebenheit: Stichmaße als Grenzwert bei Messpunktabstand
1 m <=  4 mm
4 m <= 10 mm

Angebotenes Produkt:

. . . . . . . . . . . . . . . . . . . . . . . . . . . .
(vom Bieter einzutragen)
'..........'

Hersteller:

. . . . . . . . . . . . . . . . . . . . . . . . . . . .
(vom Bieter einzutragen)
'..........'

Eignungsprüfung (Laborprüfung) nach DIN 18035-7

Prüflabor:

. . . . . . . . . . . . . . . . . . . . . . . . . . . .
(vom Bieter einzutragen)
'..........'

DIN EN ISO/IEC 17025-Registriernummer:

. . . . . . . . . . . . . . . . . . . . . . . . . . . .
(vom Bieter einzutragen)
'..........'

Prüfzeugnisnummer:

. . . . . . . . . . . . . . . . . . . . . . . . . . . .
(vom Bieter einzutragen)
'..........'

Datum:

. . . . . . . . . . . . . . . . . . . . . . . . . . . .
(vom Bieter einzutragen)
'..........'

Qualitätsüberwachung der Elastikschicht gemäß DIN 18035-7 ist durch RAL oder gleichwertig nachzuweisen.
Gütenachweis nach RAL 944/2 (Elastikschicht)

Prüflabor:

. . . . . . . . . . . . . . . . . . . . . . . . . . . .
(vom Bieter einzutragen)
'..........'

DIN EN ISO/IEC 17025-Registriernummer:

. . . . . . . . . . . . . . . . . . . . . . . . . . . .
(vom Bieter einzutragen)
'..........'

Gütezeichennummer:

. . . . . . . . . . . . . . . . . . . . . . . . . . . .
(vom Bieter einzutragen)
'..........'

Gütezeichen gültig bis:

. . . . . . . . . . . . . . . . . . . . . . . . . . . .
(vom Bieter einzutragen)
'..........'
Menge: 800,000 m2
Freie Nummern: 01

**03.1.080 Ansatzkante reinigen**
Ansatzkante vorhandene elastische Tragschicht Großspielfeld an vorhandener Rinnen- und Kantensteineinfassung von Unkrautbewuchs reinigen.
Dauerunkräuter wie Disteln und Gehölzsämlinge sind einschl. Wurzeln zu entfernen.
Das Reinigungsgut ist zu laden und abzufahren.
Menge: 370,000 m
Freie Nummern: 01

**03.1.090 Kunststoffrasen einbauen**
Kunststoffrasen mit Sand gefüllter Polschicht gemäß DIN EN 15330-1, in Anlehnung an Typ 5, liefern und gemäß RAL - GZ 944/3 und 944/5 im Bereich Großspielfeld einbauen.

Bei der Verlegung des Kunststoffrasens ist darauf zu achten, dass die Fugenbreite zwischen den einzelnen Bahnen bzw. zwischen eingefügter Markierung und Belag maximal eine Tuftgassenbreite betragen darf.
Die Breite des Nahtsicherungsbandes muss mindestens
30 cm betragen und den Nahtbereich etc. gleichmäßig erfassen.

Vor dem Ausbringen des Kunststoffrasens ist die ET-Schicht bzw. Elastikschicht von Laub etc. zu reinigen.
Der Einheitspreis gilt einschl. der erforderlichen Nachbesandung bis zur endgültigen Füllhöhe.

Polmaterial:  gewünscht ist ein Produkt mit
  2 unterschiedlichen Garnstärken und
  Garnfunktionen

  System 1: Rasengarn
  100 % Polyethylen
  6 einzeln extrudierte Monofilamente
  ohne Fibrillierung, Faserform gerade
  Dicke: mind. 360 μm
  Garngewicht: ca. 13.000 dtex

  System 2: Stützgarn
  100 % Polyethylen-Monofilament
  4 einzeln extrudierte Monofilamente
  ohne Fibrillierung,
  Faserform gekräuselt,
  Dicke: mind. 250 μm
  Garngewicht: ca. 8.000 dtex

  Garngewicht gesamt: ca. 21.000 dtex

  Garneinsatzgewicht: min. 1.590 g/m²

Farbe:  BiColor

Trägermaterial 1:100 %PP-Bändchengewebe, UV-stabil
Trägermaterial 2:PP/PES-Glas-Stabilisierungsträger

Rückenausstattung:
  Latex- oder Polyurethan-Beschichtung,
  >/= 1.000 g/m²

Noppenschenkellänge über Grund:
  ca. 40 mm

Stichzahl:  ca. 18 Stück pro 10 cm

Teilung:  3/8"

Füllmaterial: Sandfüllung in 2 Lagen

        1. Lage:
  Quarzsand, hydroklassiert, 0,3-0,8 mm,
  ca. 23 kg/m²

        2. Lage:
  Sand
  rundkörnig
  hydroklassiert,
  0,3 - 1,25 m, ca. 8 kg/m²

Angebotenes Produkt Kunststoffrasen:

. . . . . . . . . . . . . . . . . . . . . . . . . . . .
(vom Bieter einzutragen)
'..........'

Hersteller:

. . . . . . . . . . . . . . . . . . . . . . . . . . . .
(vom Bieter einzutragen)
'..........'

Verlegung durch:

. . . . . . . . . . . . . . . . . . . . . . . . . . . .
(vom Bieter einzutragen)
'..........'

System 1: Rasengarn
Bändchendimension nach RAL GZ 944 Anlage C Tab.1 Zeile 10 oder gleichwertig

mittlere Faserdicke:

. . . . . . . . . . . . . . . . . . . . . . . . . . . .
(vom Bieter einzutragen)
'..........'

Garngewicht Einzelbändchen:

. . . . . . . . . . . . . . . . . . . . . . . . . . . .
(vom Bieter einzutragen)
'..........'

Querschnittsfläche:

. . . . . . . . . . . . . . . . . . . . . . . . . . . .
(vom Bieter einzutragen)
'..........'

Garngewicht:

. . . . . . . . . . . . . . . . . . . . . . . . . . . .
(vom Bieter einzutragen)
'..........'

System 2: Stützgarn
Bändchendimension nach RAL GZ 944 Anlage C Tab.1 Zeile 10 oder gleichwertig

mittlere Faserdicke:

. . . . . . . . . . . . . . . . . . . . . . . . . . . .
(vom Bieter einzutragen)
'..........'

Garngewicht Einzelbändchen:

. . . . . . . . . . . . . . . . . . . . . . . . . . . .
(vom Bieter einzutragen)
'..........'

Querschnittsfläche:

. . . . . . . . . . . . . . . . . . . . . . . . . . . .
(vom Bieter einzutragen)
'..........'

Garngewicht:

. . . . . . . . . . . . . . . . . . . . . . . . . . . .
(vom Bieter einzutragen)
'..........'

Zusätzliches PE/PES Glasstabilisierungsgewebe vorhanden: ja / nein

. . . . . . . . . . . . . . . . . . . . . . . . . . . .
(vom Bieter einzutragen)
'..........'

Erstmalige Eignungsprüfung nach DIN EN 15330

Prüflabor:

. . . . . . . . . . . . . . . . . . . . . . . . . . . .
(vom Bieter einzutragen)
'..........'

Prüfzeugnisnummer:

. . . . . . . . . . . . . . . . . . . . . . . . . . . .
(vom Bieter einzutragen)
'..........'

Datum:

. . . . . . . . . . . . . . . . . . . . . . . . . . . .
(vom Bieter einzutragen)
'..........'

Jährliche Gütesicherung des Kunstrasensystems ist
durch die aktuellen RAL-Gütezeichen 944/1 bis 944/5 nachzuweisen.

RAL 944/1 Gesamtsystem

Prüflabor:

. . . . . . . . . . . . . . . . . . . . . . . . . . . .
(vom Bieter einzutragen)
'..........'

Gütezeichennummer:

. . . . . . . . . . . . . . . . . . . . . . . . . . . .
(vom Bieter einzutragen)
'..........'

Gütezeichen gültig bis:

. . . . . . . . . . . . . . . . . . . . . . . . . . . .
(vom Bieter einzutragen)
'..........'

RAL 944/3 Einzelmodul Kunstrasen

Hersteller:

. . . . . . . . . . . . . . . . . . . . . . . . . . . .
(vom Bieter einzutragen)
'..........'

Prüflabor:

. . . . . . . . . . . . . . . . . . . . . . . . . . . .
(vom Bieter einzutragen)
'..........'

Gütezeichennummer:

. . . . . . . . . . . . . . . . . . . . . . . . . . . .
(vom Bieter einzutragen)
'..........'

Gütezeichen gültig bis:

. . . . . . . . . . . . . . . . . . . . . . . . . . . .
(vom Bieter einzutragen)
'..........'

RAL 944/4 Einzelmodul natürlicher elastischer Füllstoff

Produktbezeichnung:

. . . . . . . . . . . . . . . . . . . . . . . . . . . .
(vom Bieter einzutragen)
'.........'

Schüttgewicht:

. . . . . . . . . . . . . . . . . . . . . . . . . . . .
(vom Bieter einzutragen)
'.........'

Hersteller:

. . . . . . . . . . . . . . . . . . . . . . . . . . . .
(vom Bieter einzutragen)
'.........'

Prüflabor:

. . . . . . . . . . . . . . . . . . . . . . . . . . . .
(vom Bieter einzutragen)
'.........'

Gütezeichennummer:

. . . . . . . . . . . . . . . . . . . . . . . . . . . .
(vom Bieter einzutragen)
'.........'

Gütezeichen gültig bis:

. . . . . . . . . . . . . . . . . . . . . . . . . . . .
(vom Bieter einzutragen)
'.........'

RAL 944/5 Einzelmodul Verlegung

Verlegebetrieb:

. . . . . . . . . . . . . . . . . . . . . . . . . . . .
(vom Bieter einzutragen)
'..........'

Prüflabor:

. . . . . . . . . . . . . . . . . . . . . . . . . . . .
(vom Bieter einzutragen)
'..........'

Gütezeichennummer:

. . . . . . . . . . . . . . . . . . . . . . . . . . . .
(vom Bieter einzutragen)
'..........'

Gütezeichen gültig bis:

. . . . . . . . . . . . . . . . . . . . . . . . . . . .
(vom Bieter einzutragen)
'..........'
Menge: 6568,768 m2
Freie Nummern: 01

**03.1.100 Linierung Großspielfeld**
Linierung für Großspielfeld gemäß den Vorschriften des DFB fachgerecht einmessen und in den Kunststoffrasenbelag einarbeiten.
Die Linierung an den Längs- und Stirnseiten ist einzutuften, die übrigen Linien sind dauerhaft einzukleben.
Elfmeterpunkt eingetuftet in 1,50 x 1,50 m Kunstrasenstück.
Material: entsprechend dem Gesamtbelag.
Farbe:  weiß.
Breite:  12 cm.
Menge: 730,000 m
Freie Nummern: 01

**03.1.110 Markierung Jugendfußball auf Großspielfeld**
Zusätzliche Markierung auf dem Großspielfeld nach Herstellervorschrift durchführen.
Gestrichelte Linien werden durchgehend gemessen.
Kurze Striche unter 100 cm werden mit je 100 cm gemessen. Der Einheitspreis gilt einschl. der erforderlichen Einmessung.

Material:  wie Position Kunststoffrasen.

Art der Markierung: Jugendfußball gemäß den Vorschriften des DFB fachgerecht
  einmessen und in den Belag eingetuftet und teilweise eingeklebt.

Farbe:  blau.

Linienbreite:  5 cm.
Menge: 80,000 m
Freie Nummern: 01

**03.1.120 Alphasand als Reservematerial**
Alphasand als Reservematerial, in Säcken verpackt, in Abstimmung mit der Bauleitung zum Bauhof
Hallostr. 50; 45141 Essen liefern und gegen Quittung abladen.
Zusammensetzung: wie Pos. Kunststoffrasen.
Anforderungen: wie Pos. Kunststoffrasen.
Korngröße: wie Pos. Kunststoffrasen.
Menge: 500,000 kg
Freie Nummern: 01

**03.1.130 Quarzsand als Reservematerial**
Quarzsand als Reservematerial in Abstimmung mit
der Bauleitung in Säcken zu je 25 kg frei Bauhof
Hallostr. 50; 45141 Essen liefern, gegen Quittung abladen und innerhalb des Bauhofs transportieren.
Transportweg: bis 500 m.
Zusammensetzung: wie Pos. Kunststoffrasen.
Anforderungen: wie Pos. Kunststoffrasen.
Korngröße: wie Pos. Kunststoffrasen.
Menge: 500,000 kg
Freie Nummern: 01

**03.1.140 Fußballtor (5,00*2,00 m) aus Aluminium liefern und aufstellen**
Jugend-Fußballtor aus Aluminium,
freistehend, TÜV geprüft mit TÜV-Zertifikat
Größe der Tore 5,00m x 2,00m mit ovalem
Bodenrahmen 1,50m
obere Ausladung: 0,80m
untere Ausladung: 1,50m
In einem Stück verschweißt. Netzbügel 60 x mind 3 mm.
Mit eingefräster Netzaufhängung im Tor- und Bodenrahmen, Netzhaken 6mm
Torbügel in den Tor- und Bodenrahmen eingelassen, Tragegriffe,
Verstärkerprofile über die Eckpunkte.
Bodenrahmen mit seitlichen Tragegriffen.
Einzelgewichte mit einem Gesamtgewicht von 160 kg zur festen Montage am hinteren Bodenrahmen und 4 Stück vollausgeschäumte Lufträder je Tor.
Ausführung als vollausgeschäumte Räder.
Jugendtor der Breite nach fahrbar.
Jugendtornetze aus Polypropylen 4 mm
Farbe: weiß
liefern, aufstellen:
Angebotenes Produkt

....................................
vom Bieter einzutragen.
'..........'
Menge: 2,000 St
Freie Nummern: 01

**03.1.150 Fußballtor (7,32 x 2,44 m) aus Aluminium**
Fußballtor (7,32 x 2,44 m) aus Aluminium
für die Montage in Bodenhülsen,
mit Netzbügel oben (keine Netzstangen!),
Torrahmen mit verschweißten Gehrungen.
Profil : 100 x 120 mm
Wandstärke: 2,5 mm
Farbe: weiß.

Mit Sicherheits-Netzaufhängung TÜV-Zertifikat und
GS-Zeichen nach DIN 748 einschließlich:
passender Abdichtungsmanschetten für die Pfosten
zur Verhinderung des Eindringens von Feinpartikeln
zwischen Bodenhülse und Torpfosten.
Material: Aluminium, ca. 8 mm stark,
 in den Torpfosten eingelassen.

Einschließlich Bodenrahmen aus Aluminium,
aus Quadratprofil mit abgerundeten Kanten,
in einem Stück verschweißt.

Ausladung verstellbar von 1,50 bis 2,00 m, hochklappbar.
Gelenkstück in den Pfosten eingearbeitet,
mit integrierter Sicherheits-Netzaufhängung im Profil.

Kunststoffummanteltes Stahlseil zur Netzbefestigung
einschl. aller Befestigungs-Kleinteile, passend zum
Bodenrahmen.

Einschließlich:
Fußballtornetz aus Polypropylen 4 mm
Maße: passend zu dem beschriebenen Tor,
Farbe: nach Wunsch des Vereins - Abstimmung vor
Bestellung!

Liefern und in vorhandene Hülsen einbauen.
Angebotenes Produkt

....................................
vom Bieter einzutragen.
'..........'
Menge: 2,000 St
Freie Nummern: 01

#### Titel 03.2 Stundenlohnarbeiten

Freie Nummern: 01

*Hinweis: Anmerkungen*
In den nachfolgend genannten Positionen Stundenlohnarbeiten sind sämtliche Aufwendungen für Einsatz, Betriebs- und Gerätevorhaltekosten und die Kosten für das Bedienungspersonal enthalten.

Abgerechnet wird nach den tatsächlich geleisteten
Arbeits- bzw. Einsatzstunden.

Stundenlohnarbeiten dürfen nur auf Anordnung des
Auftraggebers durchgeführt werden. Nachweise über
Stundenlohnarbeiten sind spätestens am darauffolgenden
Tage der Bauleitung in zweifacher Ausfertigung zur
Anerkennung vorzulegen.

Auf den Stundenlohnzettel hat der Auftragnehmer die
Leistungen der einzelnen Arbeiter getrennt nach
Berufsgruppen gesondert aufzuführen. Stellt sich bei
der Rechnungsprüfung oder bei der späteren Nachprüfung heraus, dass die im Stundenlohn abgerechnete Leistung bereits zu anderen Vertragsleistungen gehört, so werden die Stundenlohnarbeiten nicht vergütet, auch wenn die Stundenlohnzettel schriftlich anerkannt worden sind.

**03.2.010 Facharbeiter**
Facharbeiter für Sonderarbeiten nach Angabe der Bauleitung.
Menge: 5,000 h
Freie Nummern: 01

**03.2.020 Arbeiter**
Arbeiter für Sonderarbeiten wie vor.
Menge: 5,000 h
Freie Nummern: 01

**03.2.030 Radlader einschl. Fahrer**
Radlader einschl. Fahrer, über 18 bis 37 KW,
für Sonderarbeiten wie vor.
Menge: 5,000 h
Freie Nummern: 01

**03.2.040 LKW einschl. Fahrer**
LKW einschl. Fahrer, Nutzlast über 5 bis 8 t für Sonderarbeiten wie vor.
Menge: 5,000 h
Freie Nummern: 01

### Los 04 Teillos 4-Großspielfeld/Segment/Kleinspielfeld Im Löwental

Freie Nummern: 05

#### Titel 04.1 Kunststoffrasenarbeiten

Freie Nummern: 04

**04.1.010 Vorh. Kunststoffrasen einschl. Sandbefüllung ausbauen und entsorgen**
Vorhandenen Kunststoffrasen einschl. Sandbefüllung und Kunststoffgranulatbefüllung ausbauen, laden und fachgerecht einer Wiederverwendung / Recycling zuführen.
Der Nachweis über ein Recycling mit der Trennung der Infillmaterialien, des Altkunstrasens sowie einer Nachnutzung ist nachzuweisen..

Eingebautes Produkt:
Polytan LigaGrass 3/8
Produkt mit Prüfzertifikat, Baujahr ca. 2011

Ursprüngliche Sandverfüllung:
ca. 18 kg/m² Quarzsand

Ursprüngliche Granulatverfüllung ca. 4 kg/m² TPE N
Ersthersteller: Ploytan
Menge: 11881,030 m2
Freie Nummern: 01

**04.1.020 vorh. elastische Tragschicht schneiden**
Vorh. elastische Tragschicht im Bereich der Spielfelder an beanspruchten Stellen schneiden.
Menge: 310,000 m
Freie Nummern: 01

**04.1.030 Vorh. elastische Tragschicht, Stärke 3,5 cm mit Splittanteil ausbauen**
Vorh. elastische Tragschicht, Stärke 3,5 cm, mit Splittanteil, Schnitt in der Vorposition, mit Anhaftungen vom Schotter an der Unterseite ausbauen, laden, transportieren und fachgerecht entsorgen.
Menge: 1100,000 m2
Freie Nummern: 01

**04.1.040 Vorhandene elastische Tragschicht säubern**
Vorhandene elastische Tragschicht Großspielfeld, 35 mm stark, mit Splittanteil, von Verunreinigungen wie Sand- und Gummigranulatresten säubern und die Ebenflächigkeit zusammen mit der Bauleitung mit einer 4,00 m Latte örtlich kontrollieren.
Menge: 11881,030 m2
Freie Nummern: 01

**04.1.050 Vorhandene elastische Tragschicht stabilisieren**
Vorhandene elastische Tragschicht, im Bereich Großspielfeld, in den besonders stark beanspruchten Bereichen wie Torräume und
Elfmeterpunkte mit PU-Bindemittel stabilisieren,
Auftragsmenge ca. 300 g/m².
Ausführung nur nach Aufforderung durch die Bauleitung.
Abrechnung nach Bearbeitungsfläche.
Menge: 3500,000 m2
Freie Nummern: 01

**04.1.060 Vorhandene Unebenheiten in der elastischen Tragschicht ausgleichen**
Vorhandene Unebenheiten in der elastischen Tragschicht Großspielfeld mit einem Quarzsand-Polyurethan-Gemisch nach örtlicher Festlegung ausgleichen.
Abrechnung nach Bearbeitungsmasse und Vorlage der
Lieferscheine zum Nachweis Materialverbrauch.
Menge: 6,000 t
Freie Nummern: 01

**04.1.070 Elastikschicht für verfüllten Kunststoffrasen Großspielfeld einbauen**
Gebundene-elastische Tragschicht für Kunststoffrasen Großspielfeld (Fußball), wasserdurchlässig auf Tragschicht ohne Bindemittel, im Ortseinbau gemäß DIN 18035-7 wie folgt einbauen.

Bindemittel: Polyurethan

Elastische Zuschlagstoffe: Elastomere in Granulat- und/oder Faserform

Mineralische Gesteinskörnung:
Widerstand gegen Frost, Kategorie F4 nach TL Gestein StB

Torsionsfestigkeit: gemäß DIN 18035-7

Kraftabbau (23 - 40 Grad C): gemäß DIN 18035-7
Fußball 55 % bis 65 %

Nenndicke: mindestens 35 mm +/- 15 %

Wasserdurchlässigkeit: Wasserinfiltrationsrate
>= 360 mm/h (>= 2 Liter Prüfflüssigkeit müssen in 5 Minuten abgeflossen sein)

Ebenheit: Stichmaße als Grenzwert bei Messpunktabstand
1 m <=  4 mm
4 m <= 10 mm

Angebotenes Produkt:

. . . . . . . . . . . . . . . . . . . . . . . . . . . .
(vom Bieter einzutragen)
'..........'

Hersteller:

. . . . . . . . . . . . . . . . . . . . . . . . . . . .
(vom Bieter einzutragen)
'..........'

Eignungsprüfung (Laborprüfung) nach DIN 18035-7

Prüflabor:

. . . . . . . . . . . . . . . . . . . . . . . . . . . .
(vom Bieter einzutragen)
'..........'

DIN EN ISO/IEC 17025-Registriernummer:

. . . . . . . . . . . . . . . . . . . . . . . . . . . .
(vom Bieter einzutragen)
'..........'

Prüfzeugnisnummer:

. . . . . . . . . . . . . . . . . . . . . . . . . . . .
(vom Bieter einzutragen)
'..........'

Datum:

. . . . . . . . . . . . . . . . . . . . . . . . . . . .
(vom Bieter einzutragen)
'..........'

Qualitätsüberwachung der Elastikschicht gemäß DIN 18035-7 ist durch RAL oder gleichwertig nachzuweisen.
Gütenachweis nach RAL 944/2 (Elastikschicht)

Prüflabor:

. . . . . . . . . . . . . . . . . . . . . . . . . . . .
(vom Bieter einzutragen)
'..........'

DIN EN ISO/IEC 17025-Registriernummer:

. . . . . . . . . . . . . . . . . . . . . . . . . . . .
(vom Bieter einzutragen)
'..........'

Gütezeichennummer:

. . . . . . . . . . . . . . . . . . . . . . . . . . . .
(vom Bieter einzutragen)
'..........'

Gütezeichen gültig bis:

. . . . . . . . . . . . . . . . . . . . . . . . . . . .
(vom Bieter einzutragen)
'..........'
Menge: 1100,000 m2
Freie Nummern: 01

**04.1.080 Ansatzkante reinigen**
Ansatzkante vorhandene elastische Tragschicht Großspielfeld an vorhandener Rinnen- und Kantensteineinfassung von Unkrautbewuchs reinigen.
Dauerunkräuter wie Disteln und Gehölzsämlinge sind einschl. Wurzeln zu entfernen.
Das Reinigungsgut ist zu laden und abzufahren.
Menge: 600,000 m
Freie Nummern: 01

**04.1.090 Kunststoffrasen einbauen**
Kunststoffrasen mit Sand gefüllter Polschicht gemäß DIN EN 15330-1, in Anlehnung an Typ 5, liefern und gemäß RAL - GZ 944/3 und 944/5 im Bereich Großspielfeld einbauen.

Bei der Verlegung des Kunststoffrasens ist darauf zu achten, dass die Fugenbreite zwischen den einzelnen Bahnen bzw. zwischen eingefügter Markierung und Belag maximal eine Tuftgassenbreite betragen darf.
Die Breite des Nahtsicherungsbandes muss mindestens
30 cm betragen und den Nahtbereich etc. gleichmäßig erfassen.

Vor dem Ausbringen des Kunststoffrasens ist die ET-Schicht bzw. Elastikschicht von Laub etc. zu reinigen.
Der Einheitspreis gilt einschl. der erforderlichen Nachbesandung bis zur endgültigen Füllhöhe.

Polmaterial:  gewünscht ist ein Produkt mit
  2 unterschiedlichen Garnstärken und
  Garnfunktionen

  System 1: Rasengarn
  100 % Polyethylen
  6 einzeln extrudierte Monofilamente
  ohne Fibrillierung, Faserform gerade
  Dicke: mind. 360 μm
  Garngewicht: ca. 13.000 dtex

  System 2: Stützgarn
  100 % Polyethylen-Monofilament
  4 einzeln extrudierte Monofilamente
  ohne Fibrillierung,
  Faserform gekräuselt,
  Dicke: mind. 250 μm
  Garngewicht: ca. 8.000 dtex

  Garngewicht gesamt: ca. 21.000 dtex

  Garneinsatzgewicht: min. 1.590 g/m²

Farbe:  BiColor

Trägermaterial 1:100 %PP-Bändchengewebe, UV-stabil
Trägermaterial 2:PP/PES-Glas-Stabilisierungsträger

Rückenausstattung:
  Latex- oder Polyurethan-Beschichtung,
  >/= 1.000 g/m²

Noppenschenkellänge über Grund:
  ca. 40 mm

Stichzahl:  ca. 18 Stück pro 10 cm

Teilung:  3/8"

Füllmaterial: Sandfüllung in 2 Lagen

        1. Lage:
  Quarzsand, hydroklassiert, 0,3-0,8 mm,
  ca. 23 kg/m²

        2. Lage:
  Sand
  rundkörnig
  hydroklassiert,
  0,3 - 1,25 m, ca. 8 kg/m²

Angebotenes Produkt Kunststoffrasen:

. . . . . . . . . . . . . . . . . . . . . . . . . . . .
(vom Bieter einzutragen)
'..........'

Hersteller:

. . . . . . . . . . . . . . . . . . . . . . . . . . . .
(vom Bieter einzutragen)
'..........'

Verlegung durch:

. . . . . . . . . . . . . . . . . . . . . . . . . . . .
(vom Bieter einzutragen)
'..........'

System 1: Rasengarn
Bändchendimension nach RAL GZ 944 Anlage C Tab.1 Zeile 10 oder gleichwertig

mittlere Faserdicke:

. . . . . . . . . . . . . . . . . . . . . . . . . . . .
(vom Bieter einzutragen)
'..........'

Garngewicht Einzelbändchen:

. . . . . . . . . . . . . . . . . . . . . . . . . . . .
(vom Bieter einzutragen)
'..........'

Querschnittsfläche:

. . . . . . . . . . . . . . . . . . . . . . . . . . . .
(vom Bieter einzutragen)
'..........'

Garngewicht:

. . . . . . . . . . . . . . . . . . . . . . . . . . . .
(vom Bieter einzutragen)
'..........'

System 2: Stützgarn
Bändchendimension nach RAL GZ 944 Anlage C Tab.1 Zeile 10 oder gleichwertig

mittlere Faserdicke:

. . . . . . . . . . . . . . . . . . . . . . . . . . . .
(vom Bieter einzutragen)
'..........'

Garngewicht Einzelbändchen:

. . . . . . . . . . . . . . . . . . . . . . . . . . . .
(vom Bieter einzutragen)
'..........'

Querschnittsfläche:

. . . . . . . . . . . . . . . . . . . . . . . . . . . .
(vom Bieter einzutragen)
'..........'

Garngewicht:

. . . . . . . . . . . . . . . . . . . . . . . . . . . .
(vom Bieter einzutragen)
'..........'

Zusätzliches PE/PES Glasstabilisierungsgewebe vorhanden: ja / nein

. . . . . . . . . . . . . . . . . . . . . . . . . . . .
(vom Bieter einzutragen)
'..........'

Erstmalige Eignungsprüfung nach DIN EN 15330

Prüflabor:

. . . . . . . . . . . . . . . . . . . . . . . . . . . .
(vom Bieter einzutragen)
'..........'

Prüfzeugnisnummer:

. . . . . . . . . . . . . . . . . . . . . . . . . . . .
(vom Bieter einzutragen)
'..........'

Datum:

. . . . . . . . . . . . . . . . . . . . . . . . . . . .
(vom Bieter einzutragen)
'..........'

Jährliche Gütesicherung des Kunstrasensystems ist
durch die aktuellen RAL-Gütezeichen 944/1 bis 944/5 nachzuweisen.

RAL 944/1 Gesamtsystem

Prüflabor:

. . . . . . . . . . . . . . . . . . . . . . . . . . . .
(vom Bieter einzutragen)
'..........'

Gütezeichennummer:

. . . . . . . . . . . . . . . . . . . . . . . . . . . .
(vom Bieter einzutragen)
'..........'

Gütezeichen gültig bis:

. . . . . . . . . . . . . . . . . . . . . . . . . . . .
(vom Bieter einzutragen)
'..........'

RAL 944/3 Einzelmodul Kunstrasen

Hersteller:

. . . . . . . . . . . . . . . . . . . . . . . . . . . .
(vom Bieter einzutragen)
'..........'

Prüflabor:

. . . . . . . . . . . . . . . . . . . . . . . . . . . .
(vom Bieter einzutragen)
'..........'

Gütezeichennummer:

. . . . . . . . . . . . . . . . . . . . . . . . . . . .
(vom Bieter einzutragen)
'..........'

Gütezeichen gültig bis:

. . . . . . . . . . . . . . . . . . . . . . . . . . . .
(vom Bieter einzutragen)
'..........'

RAL 944/4 Einzelmodul natürlicher elastischer Füllstoff

Produktbezeichnung:

. . . . . . . . . . . . . . . . . . . . . . . . . . . .
(vom Bieter einzutragen)
'.........'

Schüttgewicht:

. . . . . . . . . . . . . . . . . . . . . . . . . . . .
(vom Bieter einzutragen)
'.........'

Hersteller:

. . . . . . . . . . . . . . . . . . . . . . . . . . . .
(vom Bieter einzutragen)
'.........'

Prüflabor:

. . . . . . . . . . . . . . . . . . . . . . . . . . . .
(vom Bieter einzutragen)
'.........'

Gütezeichennummer:

. . . . . . . . . . . . . . . . . . . . . . . . . . . .
(vom Bieter einzutragen)
'.........'

Gütezeichen gültig bis:

. . . . . . . . . . . . . . . . . . . . . . . . . . . .
(vom Bieter einzutragen)
'.........'

RAL 944/5 Einzelmodul Verlegung

Verlegebetrieb:

. . . . . . . . . . . . . . . . . . . . . . . . . . . .
(vom Bieter einzutragen)
'..........'

Prüflabor:

. . . . . . . . . . . . . . . . . . . . . . . . . . . .
(vom Bieter einzutragen)
'..........'

Gütezeichennummer:

. . . . . . . . . . . . . . . . . . . . . . . . . . . .
(vom Bieter einzutragen)
'..........'

Gütezeichen gültig bis:

. . . . . . . . . . . . . . . . . . . . . . . . . . . .
(vom Bieter einzutragen)
'..........'
Menge: 11881,030 m2
Freie Nummern: 01

**04.1.100 Linierung Großspielfeld**
Linierung für Großspielfeld gemäß den Vorschriften des DFB fachgerecht einmessen und in den Kunststoffrasenbelag einarbeiten.
Die Linierung an den  Stirnseiten ist einzutuften, die übrigen Linien sind dauerhaft einzukleben.
Elfmeterpunkt eingetuftet in 1,50 x 1,50 m Kunstrasenstück.
Material: entsprechend dem Gesamtbelag.
Farbe:  weiß.
Breite:  12 cm.
Menge: 730,000 m
Freie Nummern: 01

**04.1.110 Markierung Jugendfußball auf Großspielfeld**
Zusätzliche Markierung auf dem Großspielfeld nach Herstellervorschrift durchführen.
Gestrichelte Linien werden durchgehend gemessen.
Kurze Striche unter 100 cm werden mit je 100 cm gemessen. Der Einheitspreis gilt einschl. der erforderlichen Einmessung.

Material:  wie Position Kunststoffrasen.

Art der Markierung: Jugendfußball gemäß den Vorschriften des DFB fachgerecht
  einmessen und in den Belag eingetuftet und teilweise eingeklebt.

Farbe:  blau.

Linienbreite:  5 cm.
Menge: 50,000 m
Freie Nummern: 01

**04.1.120 Linierung Kleinspielfeld**
Linierung für Kleinspielfeld fachgerecht einmessen und in den Kunststoffrasenbelag einarbeiten.
Die Linierung an den Längs- und Stirnseiten ist einzutuften, die übrigen Linien sind dauerhaft einzukleben.
Penaltypunkt eingetuftet in 1,50 x 1,50 m Kunstrasenstück.
Material: entsprechend dem Gesamtbelag.
Farbe:  weiß.
Breite:  12 cm.
Menge: 300,000 m
Freie Nummern: 01

**04.1.130 Alphasand als Reservematerial für Groß- und Kleinspielfeld**
Alphasand als Reservematerial, in Säcken verpackt, in Abstimmung mit der Bauleitung zum Bauhof
Hallostr. 50; 45141 Essen liefern und gegen Quittung abladen.
Zusammensetzung: wie Pos. Kunststoffrasen.
Anforderungen: wie Pos. Kunststoffrasen.
Korngröße: wie Pos. Kunststoffrasen.
Menge: 500,000 kg
Freie Nummern: 01

**04.1.140 Quarzsand als Reservematerial für Groß- und Kleinspielfeld**
Quarzsand als Reservematerial in Abstimmung mit
der Bauleitung in Säcken zu je 25 kg frei Bauhof
Hallostr. 50; 45141 Essen  liefern, gegen Quittung abladen und innerhalb des Bauhofs transportieren.
Transportweg: bis 500 m.
Zusammensetzung: wie Pos. Kunststoffrasen.
Anforderungen: wie Pos. Kunststoffrasen.
Korngröße: wie Pos. Kunststoffrasen.
Menge: 500,000 kg
Freie Nummern: 01

**04.1.150 Fußballtor (5,00*2,00 m) aus Aluminium liefren und aufstellen**
Jugend-Fußballtor aus Aluminium,
freistehend, TÜV geprüft mit TÜV-Zertifikat
Größe der Tore 5,00m x 2,00m mit ovalem
Bodenrahmen 1,50m
obere Ausladung: 0,80m
untere Ausladung: 1,50m
In einem Stück verschweißt. Netzbügel 60 x mind 3 mm.
Mit eingefräster Netzaufhängung im Tor- und Bodenrahmen, Netzhaken 6mm
Torbügel in den Tor- und Bodenrahmen eingelassen, Tragegriffe,
Verstärkerprofile über die Eckpunkte.
Bodenrahmen mit seitlichen Tragegriffen.
Einzelgewichte mit einem Gesamtgewicht von 160 kg zur festen Montage am hinteren Bodenrahmen und 4 Stück vollausgeschäumte Lufträder je Tor.
Ausführung als vollausgeschäumte Räder.
Jugendtor der Breite nach fahrbar.
Jugendtornetze aus Polypropylen 4 mm
Farbe: weiß
liefern, aufstellen:
Angebotenes Produkt

...................................
vom Bieter einzutragen.
'..........'
Menge: 4,000 St
Freie Nummern: 01

**04.1.160 Fußballtor (7,32 x 2,44 m) aus Aluminium**
Fußballtor (7,32 x 2,44 m) aus Aluminium
für die Montage in Bodenhülsen,
mit Netzbügel oben (keine Netzstangen!),
Torrahmen mit verschweißten Gehrungen.
Profil : 100 x 120 mm
Wandstärke: 2,5 mm
Farbe: weiß.

Mit Sicherheits-Netzaufhängung TÜV-Zertifikat und
GS-Zeichen nach DIN 748 einschließlich:
passender Abdichtungsmanschetten für die Pfosten
zur Verhinderung des Eindringens von Feinpartikeln
zwischen Bodenhülse und Torpfosten.
Material: Aluminium, ca. 8 mm stark,
 in den Torpfosten eingelassen.

Einschließlich Bodenrahmen aus Aluminium,
aus Quadratprofil mit abgerundeten Kanten,
in einem Stück verschweißt.

Ausladung verstellbar von 1,50 bis 2,00 m, hochklappbar.
Gelenkstück in den Pfosten eingearbeitet,
mit integrierter Sicherheits-Netzaufhängung im Profil.

Kunststoffummanteltes Stahlseil zur Netzbefestigung
einschl. aller Befestigungs-Kleinteile, passend zum
Bodenrahmen.

Einschließlich:
Fußballtornetz aus Polypropylen 4 mm
Maße: passend zu dem beschriebenen Tor,
Farbe: nach Wunsch des Vereins - Abstimmung vor
Bestellung!

Liefern und in vorhandene Hülsen einbauen.
Angebotenes Produkt

...................................
vom Bieter einzutragen.
'...'
Menge: 2,000 St
Freie Nummern: 01

#### Titel 04.2 Stundenlohnarbeiten

Freie Nummern: 01

*Hinweis: Anmerkungen*
In den nachfolgend genannten Positionen Stundenlohnarbeiten sind sämtliche Aufwendungen für Einsatz, Betriebs- und Gerätevorhaltekosten und die Kosten für das Bedienungspersonal enthalten.

Abgerechnet wird nach den tatsächlich geleisteten
Arbeits- bzw. Einsatzstunden.

Stundenlohnarbeiten dürfen nur auf Anordnung des
Auftraggebers durchgeführt werden. Nachweise über
Stundenlohnarbeiten sind spätestens am darauffolgenden
Tage der Bauleitung in zweifacher Ausfertigung zur
Anerkennung vorzulegen.

Auf den Stundenlohnzettel hat der Auftragnehmer die
Leistungen der einzelnen Arbeiter getrennt nach
Berufsgruppen gesondert aufzuführen. Stellt sich bei
der Rechnungsprüfung oder bei der späteren Nachprüfung heraus, dass die im Stundenlohn abgerechnete Leistung bereits zu anderen Vertragsleistungen gehört, so werden die Stundenlohnarbeiten nicht vergütet, auch wenn die Stundenlohnzettel schriftlich anerkannt worden sind.

**04.2.010 Facharbeiter**
Facharbeiter für Sonderarbeiten nach Angabe der Bauleitung.
Menge: 5,000 h
Freie Nummern: 01

**04.2.020 Arbeiter**
Arbeiter für Sonderarbeiten wie vor.
Menge: 5,000 h
Freie Nummern: 01

**04.2.030 Radlader einschl. Fahrer**
Radlader einschl. Fahrer, über 18 bis 37 KW,
für Sonderarbeiten wie vor.
Menge: 5,000 h
Freie Nummern: 01

**04.2.040 LKW einschl. Fahrer**
LKW einschl. Fahrer, Nutzlast über 5 bis 8 t für Sonderarbeiten wie vor.
Menge: 5,000 h
Freie Nummern: 01
